# Kita Flohkiste Heidenau Erweiterung und Sanierung
Leistungsbeschreibung (GAEB 90, DA81)
DV-Nummer: 2018/01
Währung: EUR
Auftraggeber: Sozialverband VdK Sachsen e.V., Elisenstraße 12, 09111 Chemn

## B Vorgehängte, hinterlüftete Fassade
Datum: 02.07.20

*Hinweis*
Allgemeine Baubeschreibung

Begriffserklärung:
  AN = Auftragnehmer
  AG = Auftraggeber
  BÜ = Bauüberwachung

1. Objektbeschreibung
Die Baumaßnahme beinhaltet die Errichtung eines
Erweiterungsbaus innerhalb des Geländes einer
bestehenden und genutzten Kindertagesstätte in der
Stadt Heidenau.
Das Baugrundstück befindet sich in einer Seitenstrasse
des Wohngebiets Mügeln.

2. Geplante Maßnahmen/ Ausführung:
Der Erweiterungsbau ist als ein- bzw. zweigeschossiger,
in 3 Gebäudeteile gegliederter Bau geplant.
Die Gründung des Erweiterungsbaus erfolgt auf
Streifenfundamenten und bewehrten Bodenplatten.
Der Erweiterungbau ist ein Massivbau mit
Mauerwerkswänden und Stahlbetondecken/ - dächern.
Ein Teil der Fassaden wird mit großflächigen
Pfosten-Riegel- Glasfassaden geschlossen.

Zum Abschluss der Baumaßnahme erfolgt die Neugestaltung
der Aussenanlagen im Umfeld des Erweiterungsbaus.

3. Ausgangszustand für den AN:
- rohbaufertiger Bauzustand, Dachfläche abgedichtet und
gedämmt, Fenster montiert und abgedichtet
- Pfosten-Riegel-Fassade in Arbeit
- Fassadengerüst, bauseits

4. Leistungsumfang:
- Wandfläche mit vorgehängter, hinterlüfteter
Fassadenbekleidung dämmen und bekleiden
einschl. Anschlüsse

5. Übersichtspläne / Ortsbesichtigung:
Zur Orientierung und als Kalkulationshilfe dienen die
beiliegenden Unterlagen:
- Grundriss Erd- und Sockelgeschoss: Nr. 01/2018-A-03.3
- Schnitt D - D: Nr.01/2018 - A - 04.4

### Titel 01 VHF

**01.1 Baustelleneinrichtung**
Einrichten und Räumen der Baustelle mit An- und Abfuhr,
sowie Vorhalten der zur Durchführung der nachstehend
beschriebenen Arbeiten erforderlichen Maschinen,
Geräte, Kräne und Werkzeuge für die Dauer der Arbeiten.
Menge: 1,000 Psch

**01.2 Werkplanung**
Nach Auftragserteilung ist vom AN auf der Grundlage der
vom AG zur Verfügung gestellten
Architekten-Ausführungsplanung für die
Fassadenbekleidung sowie eines durch den AN selbst
erstellten örtlichen Aufmaßes die Werkplanung mit der
passgenauen Aufteilung der Fassadenplatten und den
wesentlichen Detaillösungen sowie den
Bauwerksanschlüssen zu stellen und zur Freigabe an den
AG zu übergeben.
Menge: 1,000 Psch

**01.3 Werkstatik**
Nach Auftragserteilung ist vom AN auf der Grundlage der
Architekten-Ausführungsplanung für den Fassadenbau die
Werkstatik mit den wesentlichen Detaillösungen sowie
zum Nach der Fassadenbefestigung am objektspezifischen
Untergrund, einschl. der Herstellung der erforderlichen
Raster-, Montage- und Dübelsetzplänen sowie Detailpläne
für die verschiedenen Anschlusssituationen der
Einzelpositionen und die Ermittlung der zulässigen
Dübelbelastungswert entsprechend der bauaufsichtlichen
Zulassung zu erstellen.
Die Werkstatik ist zur Freigabe an den AG/ Prüfstatiker
zu übergeben.
Menge: 1,000 Psch

**01.4 Aluminium - Unterkonstruktion**
Aluminium - der Legierung EN AW 6063T66 für eine
hinterlüftete Fassadenbekleidung nach DIN 18516-1,
justierbar, zwängungsfrei liefern und montieren.
Die Alu-Unterkonstruktion bestehend aus vertikalen
T-Profilen 120/50 und Winkelprofilen 40/50 und
winkelförmigen Wandhaltern gemäß Statik,
für eine sichtbare Fassadenbekleidung liefern und
fachgerecht nach statischen Angaben montieren.
Es sind Verbindungsmittel (Edelstahl-Bohrschrauben)
mit allgem. bauaufsichtl. Prüfzeugnis zu verwenden.
Der Abstand von Vorderkante Wand bis Vorderkante
Unterkonstruktion beträgt ca. 70 mm.
Beim Ausrichten der Unterkonstruktion auf der
vorhandenen Außenwand müssen Rohbautoleranzen bis zu 20
mm ohne Mehrpreis ausgeglichen werden.
Die wandhalter sind mit einer thermischen Trennung zur
Fassade zu montieren. (Thermostop d=6mm.

Verankerung der Unterkonstruktion in vorh. Baugrund,
bestehend aus einer Stahlbeton-/ Kalksandstein-
Wandkonstruktion.

hier: Wandfläche von ca. 50 m² + zwei Randflächen von
je 4 m² und 1 Fläche von ca.15 m²

Angeb. Produkt:.....................................
Menge: 70,000 m²

**01.5 Zulage Randbereich UK**
Zulage für den Mehraufwand der Unterkonstruktion
an den Randbereichen, zur Ableitung der erhöhten
Windlasten an den Gebäudeaußernecken.
Breite ca. 1,00 m

Windlastzone: II
Menge: 10,000 m

**01.6 Zulage Schriftzug, UK**
Zulage für den Mehraufwand der Unterkonstruktion
in dem Bereich, wo bauseitig ein Schriftzug angebracht
werden soll.

Abmessungen: Bereich ca. 5,00 m x 1,40 m
Menge: 1,000 Stk

**01.7 Wärmedämmung, mit Vlieskaschierung**
Dämmung für vorgehängte hinterlüftete Fassaden gemäß
DIN 18516

aus Steinwolle nach DIN EN 13162. Mit RAL-Gütezeichen
der Gütegemeinschaft Mineralwolle e.V. (freigezeichnet
gemäß deutscher Gefahrstoffverordnung und europäischer
Verordnung Nr. 1272/2008 (CLP-VO) Nota Q).

Güteüberwachung: z.B. Keymark

Nennwert der Wärmeleitfähigkeit: 0,034 W/(m·?K)
nach DIN EN 13162
Bemessungswert der Wärmeleitfähigkeit: 0,035 W/(m·?K)
nach DIN 4108-4:2017-03

Anwendungsgebiet nach DIN 4108-10: WAB, WZ

Bezeichnungsschlüssel gem. DIN EN 13162: MW-EN 13162-T3
-CS(10)0,5-TR1-WL(P)-AFr5-MU1

Nichtbrennbar, Euroklasse A1 nach DIN EN 13501;
Schmelzpunkt > 1000° C nach DIN 4102-17
Grenzabmaße für die Dicken T3 nach DIN EN 13162;
Langzeitige Wasseraufnahme WL(P) nach DIN EN 13162;
Längenbezogener Strömungswiderstand AFr > 5 kPa*s/m²;
einseitig mit schwarzem Glasvlies kaschiert,

Nachgewiesen bis zu 3 Monate witterungsbeständig bei
freier Bewitterung in der Bauphase.

Dämmschichtdicke: 160 mm

Länge x Breite: 1000 mm x 625 mm

Dämmplatten im Verband dichtgestoßen verlegen und mit
geeigneten Dämmstoffhaltern entsprechend der VOB Teil C
(DIN 18351 ATV Fassadenarbeiten) sowie der DIN 18516
auf vorhandenem Untergrund befestigen.

Die Dämmplatten sind im Mittel mit 5 Dämmstoffhaltern
pro m² mechanisch zu befestigen.

An Durchdringungen, z. B. Teile der Unterkonstruktion
und den Anschlussprofilen, sind sie dicht
anzuschließen. Verschnitte und Nachbesserungen werden
nicht gesondert vergütet.

Angeb. Fabrikat;.....................................
Menge: 70,000 m²

**01.8 Diffusionsoffene Folie**
Zulage für den Einbau einer diffusionsoffenen,
UV-beständigen, wasserabweisenden, nicht kapillar
wirksamen Folie gegen Feuchte.
Die Folie ist oberhlab des Sockels auf das in separater
Position beschriebene Tropfblech aus Titan-Zink zu
führen und darauf dauerhaft haltbar zu befestigen.
Menge: 70,000 m²

**01.9 Ebene Fassadenbekleidung, Platten**
Lieferung und Montage einer
ebenen Fassadenbekleidung,
mit großformatige Fassadenplatten,
d= 8mm.
Fassadentafeln hergestellt aus vulkanischem
Basaltstein, verpresst mit einem organischen, thermisch
aushärtenden Bindemttel.
Farbton aus Standard-Farbpalette des Herstellers
Format: bis 3050 x 1200 mm, d= 8 mm

Die Befestigung der Fassadenplatten erfolgt mit
Aluminium-Blindnieten mit den Abmessungen 14-5x18 mm
(Klemmdicke 19,5-15),
Werkstoff EN AW-5019 nach DIN EN 755-2, Nietdorn aus
rostfreiem Stahl nach DIN 17440,
Niet-Kopf lackiert in Plattenfarbe,
Montagevorschriften des Platten-Herstellers sind
unbedingt zu beachten.

Leitfabrikat: Rockpanel Durabel Colours o.glw.

Angeb. Fabrikat:.......................................

Vor Ausführung sind Qualitätsmuster vorzulegen.
Werden gleichwertige Alternativmaterialien zum
Leitfabrikat angeboten,
ist dem Angebot ein aussagefähiges Produktdatenblatt
des angebotenen Materials beizufügen.

Maximale Fugenbreite 8 mm!
Menge: 70,000 m²

**01.10 Zulage für Protect Plus**
*** Bedarfsposition mit GB
Zulage für das Liefern der vorbeschriebenen
Fassadenplatten mit
einer zusätzlichen Schutzbeschichtung mit folgenden
Eigenschaften:
- selbstreinigend und schmutzabweisend
- Erhöhung der UV-Beständigkeit durch integrierte
UV-Blocker
- Grafitti-Schutz, zur einfachen Entfernung von
Grafittis mit Grafitti-Cleaner

Angeb. Prodrukt:....................................
Menge: 70,000 m²

**01.11 Sockel-, Attikaabschluss**
Lüftungsprofil zur Ausbildung des unteren und oberen
Fassadenabschlusses mit einem gelochten, 2x gekanteten
Aluminium-Lüftungsprofil
- freier, unversperrter Lochanteil mind. 50 cm²/m
incl. Befestigungsmittel und Unterkonstruktion nach
Angabe des Profil-Herstellers.

Abwicklung des Lüftungsprofils: 150 mm
Menge: 53,000 m

**01.12 Sockelblech**
*** Bedarfsposition mit GB
Sockelblech aus Titan-Zinkblech,
Liefern und montieren als Tropfblech
am Sockelabschluss.

Material: Titan-Zinkblech,
Blechdicke: 0,8 mm,
Zuschnitt 300 mm
Menge: 13,000 m

**01.13 Außenecken**
Im Bereich der Außenecken sind die Fassadenplatten
gleichmäßig zuzuschneiden.
Die Schnittkanten sind mit zu liefernden Kantenlack im
Farbton der Fassadentafeln zu behandeln.

Die rückseitige Hinterlegung der Außenecken mit einem
EPDM-Schaumfugenband ist ebenso in den EP
einzukalkulieren wie die Lieferung und der Einbau eines
eloxierten Aluminium-U-Profils zur Stabilisierung der
überkragenden Plattenenden.
Menge: 24,000 m

**01.14 Eckverblechung**
Zulage für den kindgerechte Ausführung der Außenecken
für die Abdeckung der Fuge der Außenecken,
bis in Höhe 1,,60 m
mit einem gleichschenkligen Winkelprofil.
Material: Titan-Zinkblech
Blechdicke: 0,7 mm
Zuschnitt: 40 mm
Menge: 8,000 m

USt %: 19,00
